# Radiador de aluminio de alta emisión térmica, modelo Europa 800 C, referencia 740078004 de Ferroli. 4 elementos. Alta emisión térmica para calefacción

- Propiedad del archivo: CONSTRUNARIO
- Formato: FIEBDC-3/2012
- Programa: Construnario Versión 3.51
- Fecha de los precios: 27/01/2023
- Divisa: EUR

**740078004** u Radiador de aluminio de alta emisión térmica, modelo Europa 800 C, referencia 740078004 de Ferroli. 4 elementos. Alta emisión térmica para calefacción
Amplia gama de modelos para disponer de calefacción en tu hogar. Ahorro de mano de obra y conservación hasta la entrega de la instalación. Se suministra en baterías de 2 a 14 elementos (en función de alturas) protegidas por una funda de plástico retráctil y con protectores laterales. Unión de los elementos mediante una junta elástica, que proporciona total estanquidad a la instalación del radiador de aluminio Ferroli Europa C. 10 años de garantía gracias al riguroso control de fabricación. Está producido en la planta de Ferroli en Burgos con la tecnología más actualizada. Presenta una alta emisión térmica y puede trabajar en condiciones de baja temperatura. Estética moderna. Los elementos del radiador de aluminio Europa C están pintados de forma individual en color blanco RAL 9010. Máxima sencillez de limpieza y mantenimiento. Presión máxima de ejercicio: 6 bar. No debe aislarse el radiador completamente de la instalación, salvo que esté equipado con una purga automática. No debe aislarse la instalación completa en el caso de instalaciones centralizadas si no existen elementos de seguridad. Especialmente indicado para instalaciones de baja temperatura, con ?T 40 ºC. - Precio según elementos.
