# Panel de cierre, referencia A80017040 de Ferroli. Compatible con Fan Coil modelo JOLLY PLUS 2 60, versión VM-F

- Propiedad del archivo: CONSTRUNARIO
- Formato: FIEBDC-3/2012
- Programa: Construnario Versión 3.51
- Fecha de los precios: 27/01/2023
- Divisa: EUR

| Código | Descripción |
|---|---|
| A80017040 | Panel de cierre, referencia A80017040 de Ferroli. Compatible con Fan Coil modelo JOLLY PLUS 2 60, versión VM-F |
