# Panel de control electrónico F 31, referencia C41017430 de Ferroli. Para modelo BEMUS 40-80. Con encendido automático, mantenimiento de quemador encendido y modulación de llama

- Propiedad del archivo: CONSTRUNARIO
- Formato: FIEBDC-3/2012
- Programa: Construnario Versión 3.51
- Fecha de los precios: 27/01/2023
- Divisa: EUR

**C41017430** u Panel de control electrónico F 31, referencia C41017430 de Ferroli. Para modelo BEMUS 40-80. Con encendido automático, mantenimiento de quemador encendido y modulación de llama
- Encendido automático. - Mantenimiento de quemador encendido. - Modulación llama.
