# Regulador termostático de tiro, referencia C41259430 de Ferroli. Para calderas de leña TL

- Propiedad del archivo: CONSTRUNARIO
- Formato: FIEBDC-3/2012
- Programa: Construnario Versión 3.51
- Fecha de los precios: 27/01/2023
- Divisa: EUR

**C41259430** u Regulador termostático de tiro, referencia C41259430 de Ferroli. Para calderas de leña TL
- Regulador termostático de tiro.
