# Brida conexión tubos separados, referencia C50016410 de Ferroli

- Propiedad del archivo: CONSTRUNARIO
- Formato: FIEBDC-3/2012
- Programa: Construnario Versión 3.51
- Fecha de los precios: 27/01/2023
- Divisa: EUR

**C50016410** u Brida conexión tubos separados, referencia C50016410 de Ferroli
Brida conexión tubos separados (010011X0)
