# Kit estándar, referencia C50016421 de Ferroli

- Propiedad del archivo: CONSTRUNARIO
- Formato: FIEBDC-3/2012
- Programa: Construnario Versión 3.51
- Fecha de los precios: 27/01/2023
- Divisa: EUR

**C50016421** u Kit estándar, referencia C50016421 de Ferroli
Kit estándar, compuesto de codo 90º con brida (C50015920) + Tubo coaxial 1m con deflector (C50275371) (010012X0)
