# Estructuras de sujeción de captadores Ecotop VHM, tejado plano, modelo VHM 2.7, referencia C51022750 de Ferroli. 2 paneles

- Propiedad del archivo: CONSTRUNARIO
- Formato: FIEBDC-3/2012
- Programa: Construnario Versión 3.51
- Fecha de los precios: 27/01/2023
- Divisa: EUR

**C51022750** u Estructuras de sujeción de captadores Ecotop VHM, tejado plano, modelo VHM 2.7, referencia C51022750 de Ferroli. 2 paneles
- Cumple con el CTE.3.3.2.3 – Gran variedad de ángulo de inclinación. - Facilidad de montaje
