# Interruptores magnetotérmicos, IM de Ferroli

- Propiedad del archivo: CONSTRUNARIO
- Formato: FIEBDC-3/2012
- Programa: Construnario Versión 3.51
- Fecha de los precios: 27/01/2023
- Divisa: EUR

**IM_FER** u Interruptores magnetotérmicos, IM de Ferroli
Interruptores magnetotérmicos. Alternativa a fusibles y relés térmicos.
