# Caldera de pellets modulante, Naturfire Evo 22, referencia L40EC30A de Ferroli. Para instalaciones de calefacción por agua de 22 kW

- Propiedad del archivo: CONSTRUNARIO
- Formato: FIEBDC-3/2012
- Programa: Construnario Versión 3.51
- Fecha de los precios: 27/01/2023
- Divisa: EUR

**L40EC30A** u Caldera de pellets modulante, Naturfire Evo 22, referencia L40EC30A de Ferroli. Para instalaciones de calefacción por agua de 22 kW
• Muy alta eficiencia (93,97%). • Clase energética A+, según la normativa ErP. • Incorpora una bomba de alta eficiencia. • Consumo de pellets modulante en función de la temperatura seleccionada y alcanzada. • Cómoda utilización: Pantalla digital. • Posibilidad de programación a las horas deseadas. • Fácil instalación: Cuenta con todos los elementos necesarios en su interior (bomba, vaso de expansión, válvula de seguridad, etc.). • Máxima seguridad: Incorpora todos los elementos de seguridad existentes: presostato, válvula antideflagramiento, termostato, seguridad contra el retorno de llama al alimentador de pellet, etc. Ofrece la posibilidad de conducir al exterior la toma de aire para combustión, reproduciendo
