# Estufa de biomasa (pellet) pequeña, modelo Lira Slim, referencia LA10A30A de Ferroli. Para estancias de hasta 46 m2

- Propiedad del archivo: CONSTRUNARIO
- Formato: FIEBDC-3/2012
- Programa: Construnario Versión 3.51
- Fecha de los precios: 27/01/2023
- Divisa: EUR

**LA10A30A** u Estufa de biomasa (pellet) pequeña, modelo Lira Slim, referencia LA10A30A de Ferroli. Para estancias de hasta 46 m2
Estufa de biomasa (pellet) pequeña, modelo Lira Slim, referencia LA10A30A de Ferroli. Para estancias de hasta 46 m2 Consumo de pellet modulante en función de la temperatura seleccionada y la alcanzada. Posibilidad de programación del funcionamiento de la estufa de pellets pequeña Ferroli Lira Slim a las horas deseadas. Alto rendimiento: hasta el 89,90%. Potencia de 6,50 kW. Gran capacidad del contenedor de pellets: 12 kg. La recarga es cada tres días. Características del panel de control digital integrado Selección de la temperatura deseada en la estancia. Modulación del consumo de pellets en función de la temperatura seleccionada y la alcanzada. Señalización de posibles bloqueos. Cronotermostato semanal (programador horario de funcionamiento). Estufa de pellets Ferroli pequeña, con estética cuidada y elegante, capaz de integrarse en cualquier tipo de ambiente. Ayuda a decorar la estancia en la que se instala aportando una pincelada de estilo y buen gusto. La utilización de pellets como combustible la convierte en una alternativa cómoda y económica de calefactar estancias diáfanas de hasta 46 m2 mediante biomasa. El mando a distancia está incluido. Código EAN: 8028693887830
