# Enfriadora y bomba de calor aerotérmica RCI 35 de Ferroli. Potencia: 35,9/11,3 kW

- Propiedad del archivo: CONSTRUNARIO
- Formato: FIEBDC-3/2012
- Programa: Construnario Versión 3.51
- Fecha de los precios: 27/01/2023
- Divisa: EUR

**RCI35** u Enfriadora y bomba de calor aerotérmica RCI 35 de Ferroli. Potencia: 35,9/11,3 kW
• Versiones solo frío (RCI 1R) y bomba de calor (RCI 1P). • Compresor SCROLL INVERTER de elevado rendimiento, con protección térmica incorporada y resistencia de carter. • Equipo de reducidas dimensiones con estructura autoportante, realizada en peraluman y chapa galvanizada. • Ventiladores axiales de baja velocidad y palas aerodinámicas para reducir el nivel sonoro del equipo. • Válvula de expansión electrónica. • Control de condensación incluido de serie. Permite el funcionamieno continuo y eficiente del equipo con temperatura de aire exterior de hasta -20º C en modo frío. • Cuadro eléctrico que incluye interruptor general con bloqueo de puerta, fusibles, relés térmicos de protección de los compresores, termocontactos para los ventiladores. Contactos libres para ON/ OFF a distancia, conmutación verano/invierno. • Producción de agua caliente hasta 55º C en bomba de calor. • Producción de agua fría hasta -8º C en modo enfriadora (accesorio BT). • El control del equipo ajusta rápida y continuamente las prestaciones del compresor inverter, de la bomba de circulación y de los ventiladores para garantizar las mejores prestaciones del equipo. Esto permite al equipo funcionar con un bajo contenido de agua, sin exigir el uso del depósito de inercia.
