# Cerradura electromagnética de sobreponer serie M, referencia MEX50S de Openers & Closers. 37x80x25

- Propiedad del archivo: CONSTRUNARIO
- Formato: FIEBDC-3/2012
- Programa: Construnario Versión 3.51
- Fecha de los precios: 10/11/2022
- Divisa: EUR

**MEX50S** u Cerradura electromagnética de sobreponer serie M, referencia MEX50S de Openers & Closers. 37x80x25
La Serie M posee su color marrón característico de OPENERS & CLOSERS y protección anti-vandalismo. Los modelos Europeos estrechos permiten una instalación arquitectónica superior a nivel estético y el nuevo complemento “E”.
