# Pulsador manual de evacuación modelo PB2 de Openers&Closers

- Propiedad del archivo: CONSTRUNARIO
- Formato: FIEBDC-3/2012
- Programa: Construnario Versión 3.51
- Fecha de los precios: 10/11/2022
- Divisa: EUR

**PB2OC** u Pulsador manual de evacuación modelo PB2 de Openers&Closers
Pulsador de evacuación Los pulsadores manuales de evacuación se activan para permitir la apertura de los sistemas de control de acceso en caso de fallo generalizado. Son rearmables con una llave.
