# Pintura metalizada al agua de máximas prestaciones, Supreme de Revestimientos Osaka. Color oro. Máxima lavabilidad, dureza y adherencia

- Propiedad del archivo: CONSTRUNARIO
- Formato: FIEBDC-3/2012
- Programa: Construnario Versión 3.51
- Fecha de los precios: 29/04/2022
- Divisa: EUR

**SUPREORO** l Pintura metalizada al agua de máximas prestaciones, Supreme de Revestimientos Osaka. Color oro. Máxima lavabilidad, dureza y adherencia
Pintura metalizada al agua de máximas prestaciones y gran versatilidad. Multiadherente. Directamente sobre cualquier tipo de superficie. Válido para Exteriores. Resistente a los rayos UV y a los álcalis. Alta lavabilidad y resistencia al roce. Alto contenido en pigmentos metalizados. 7 Colores listos al uso en formato de 1 L: Plata, Aluminio, Oro, Oro Envejecido, Bronce, Cobre y Burdeos. El color Plata sirve también de base neutra para teñir con Esencias, para uso en interiores (formato 1 L). Producto de máxima lavabilidad, dureza y adherencia. Ideal para cocinas y baños, zonas de paso, exteriores, cualquier superficie metálica, madera, etc. No aplicar ni conservar por debajo de los 5ºC.
