# Caldera de pie de condensación modelo Logano Plus GB402, referencia 7 736 500 076 de Bosch. Tipo de servicio: Logamatic 4121. Potencia 385 Kw

- Propiedad del archivo: CONSTRUNARIO
- Formato: FIEBDC-3/2012
- Programa: Construnario Versión 3.51
- Fecha de los precios: 08/11/2022
- Divisa: EUR

**7736500076** u Caldera de pie de condensación modelo Logano Plus GB402, referencia 7 736 500 076 de Bosch. Tipo de servicio: Logamatic 4121. Potencia 385 Kw
Caldera de condensación compacta con intercambiador de calor de aluminio de alta potencia. Modelo estanco opcional. Quemador modulante de premezcla para un servicio silencioso. Amplio rango de modulación del 20-100%. Rendimiento: 110%. Regulación EMS. Presión máxima de servicio: 6 bar. Peso (kg): 465. Largo (mm): 1740. Ancho (mm): 781. Alto (mm): 1542
