# Estructura soporte para 4 captadores horizontales (FKF5-2: 1 unidad; FKF6-2: 3 unidades) FH4-2, referencia 7 736 501 209 de Bosch

- Propiedad del archivo: CONSTRUNARIO
- Formato: FIEBDC-3/2012
- Programa: Construnario VersiĆ³n 3.51
- Fecha de los precios: 08/11/2022
- Divisa: EUR

| Código | Ud | Descripción |
|---|---|---|
| 7736501209 | u | Estructura soporte para 4 captadores horizontales (FKF5-2: 1 unidad; FKF6-2: 3 unidades) FH4-2, referencia 7 736 501 209 de Bosch |
