# Termostato regulador modelo CR100, referencia 7 738 111 056 de Bosch

- Propiedad del archivo: CONSTRUNARIO
- Formato: FIEBDC-3/2012
- Programa: Construnario Versión 3.51
- Fecha de los precios: 08/11/2022
- Divisa: EUR

**7738111056** u Termostato regulador modelo CR100, referencia 7 738 111 056 de Bosch
? Para el control de un circuito de calefacción y producción de a.c.s. (directa desde el generador de calor). ? Controlador de sistemas de calefacción simples, o termostato programador asociado a un CW400. ? Como único regulador del sistema, se puede combinar con un módulo para el control de un circuito de calefacción con o sin mezcladora (MM100) y un módulo de control solar (MS100)
