# Teja negra de paso DN166, referencia 7 738 112 128 de Bosch

- Propiedad del archivo: CONSTRUNARIO
- Formato: FIEBDC-3/2012
- Programa: Construnario Versión 3.51
- Fecha de los precios: 08/11/2022
- Divisa: EUR

**7738112128** u Teja negra de paso DN166, referencia 7 738 112 128 de Bosch
Teja negra de paso DN166 y cubiertas con inclinación de entre 5-25º
