# Codo 15º 80/125, referencia 7 738 112 594 de Bosch

- Propiedad del archivo: CONSTRUNARIO
- Formato: FIEBDC-3/2012
- Programa: Construnario Versión 3.51
- Fecha de los precios: 08/11/2022
- Divisa: EUR

| Código | Ud | Descripción |
|---|---|---|
| 7738112594 | u | Codo 15º 80/125, referencia 7 738 112 594 de Bosch |
