# KSS-Kit seguridad caldera, referencia 8 718 572 719 de Bosch

- Propiedad del archivo: CONSTRUNARIO
- Formato: FIEBDC-3/2012
- Programa: Construnario Versión 3.51
- Fecha de los precios: 08/11/2022
- Divisa: EUR

**8718572719** u KSS-Kit seguridad caldera, referencia 8 718 572 719 de Bosch
– Incluye manómetro, conexión para la válvula de seguridad y purgador automático
