# Bomba centrífuga horizontal, serie ZA-LE de Raimaber

- Propiedad del archivo: CONSTRUNARIO
- Formato: FIEBDC-3/2012
- Programa: Construnario Versión 3.51
- Fecha de los precios: 17/10/2023
- Divisa: EUR

**ZA-LE** u Bomba centrífuga horizontal, serie ZA-LE de Raimaber
Las bombas centrífugas horizontales de la serie ZA-LE de Sawa, se pueden montar tanto con cierre mecánico sencillo, doble, labial y opcional en acoplamiento magnético. Bomba tipo centrífuga horizontal. Motor estándar, opcional con eje reforzado. Cuerpo de bombeo y tapa, en fundición partiendo de un bloque y mecanizándolo hasta llegar a la forma deseada, nos permite poder trabajar en condiciones extremas y mantener la confianza. Diseño sanitario, opcional con válvula de drenaje según exigencias de la industria farmacéutica Cualquier tipo de conexión, tanto con brida como con rosca como clamp. Variedad de materiales de los elastómeros. Podemos montar cierres universales, tanto mecánico sencillo como doble con irrigación. Opcional con acoplamiento magnético Certificado ATEX. Tipo horizontal. Fabricada en INOX 316L. Con certificado CIP y EHEDG. Opcional electro-pulido. Hasta 150 m3/h y 100 mca totales.
