# Rejilla para ventilación de puerta, referencia AIR-IN® Paso de Dir-Air. 70x800x15

- Propiedad del archivo: CONSTRUNARIO
- Formato: FIEBDC-3/2012
- Programa: Construnario Versión 3.51
- Fecha de los precios: 30/11/2022
- Divisa: EUR

**AIR-INPASO70800** u Rejilla para ventilación de puerta, referencia AIR-IN® Paso de Dir-Air. 70x800x15
Air-In® Paso es una rejilla de ventilación que se instala sobre el dintel de la puerta que permite la libre circulación del aire entre las habitaciones silenciando al mismo tiempo de forma eficaz el ruido procedente del otro lado. La rejilla de ventilación Air-In® Paso ha sido merecedora en España del premio al producto de construcción más innovador en el año 2008. Air-In® Paso es un producto patentado y una marca registrada protegida en España y Europa. El aireador en todos sus aspectos cumple con las disposiciones del Código Técnico de la Edificación español. Air-In® Paso soluciona el problema del ruido que pasa de unas habitaciones a otras, las puertas pueden hacerse estancas, se reduce la sensación de corriente que pasa por debajo de la puerta y se equilibran las diferencias de temperatura entre unas habitaciones y otras. Es más sencillo expulsar el aire viciado a través de una rejilla de ventilación situada sobre la puerta.
