# Aireador de muro, referencia AIR-IN® MURO 160dB de Dir-Air

- Propiedad del archivo: CONSTRUNARIO
- Formato: FIEBDC-3/2012
- Programa: Construnario Versión 3.51
- Fecha de los precios: 30/11/2022
- Divisa: EUR

**AIR-INMURO160** u Aireador de muro, referencia AIR-IN® MURO 160dB de Dir-Air
Air-In 160 dB es un aireador de fabricación finlandesa que se instala en la pared. Presenta los mejores valores del mercado en aislación de ruido y caudal de aire sin corriente. El aireador de muro Air-In 160 dB consta de una válvula de pared Air-In, un cartucho silenciador de ruido y una tapa exterior Air-In 160. El aireador se puede dotar también de un regulador automático del caudal de aire entrante que se adapta solo a las condiciones meteorológicas externas.
