# Unidad interior cassette de 4 vías compactos, modelo AF-4CC 45-1 P de Bosch. Potencia frío/calor: 4,5/5,0

- Propiedad del archivo: CONSTRUNARIO
- Formato: FIEBDC-3/2012
- Programa: Construnario Versión 3.51
- Fecha de los precios: 08/11/2022
- Divisa: EUR

**7733700895** u Unidad interior cassette de 4 vías compactos, modelo AF-4CC 45-1 P de Bosch. Potencia frío/calor: 4,5/5,0
Cassette de 4 vías compacto, ideal para instalaciones de techo suspendido de 60 cm. Equipado con ventilador DC de 7 velocidades, válvula de expansión electrónica con bomba de condensados integrada y función de reinicio automático e indicador LED.
