# Unidad interior cassette, referencia AF-1C 18-1 P de Bosch

- Propiedad del archivo: CONSTRUNARIO
- Formato: FIEBDC-3/2012
- Programa: Construnario Versión 3.51
- Fecha de los precios: 08/11/2022
- Divisa: EUR

**7733700923** u Unidad interior cassette, referencia AF-1C 18-1 P de Bosch
Cassette de 1 vía, ideal para techos estrechos. Equipado con ventilador DC de 7 velocidades, válvula de expansión electrónica con bomba de condensados integrada y función de reinicio automático e indicador LED
