# Pasarela de comunicación BACnet, referencia ACC BAC-1 de Bosch

- Propiedad del archivo: CONSTRUNARIO
- Formato: FIEBDC-3/2012
- Programa: Construnario Versión 3.51
- Fecha de los precios: 08/11/2022
- Divisa: EUR

**7733701753** u Pasarela de comunicación BACnet, referencia ACC BAC-1 de Bosch
? El ACC-BAC permite verificar el estado operativo de las unidades y modificar sus parametros de funcionamiento. así como combinarlo con otros dispositivos como detección de incendios o el sistema de alumbrado a través de la plataforma BACnet. ? Contiene 4 puertos de comunicacion RS485 y puede conectar hasta 256 unidades interiores. ? Funcion WEB integrada. ? Conexión de cada puerto a la conexión XYE de la unidad exterior.
