# Pasarela de comunicaciĆ³n Modbus, referencia ACC MOD-1 de Busch

- Propiedad del archivo: CONSTRUNARIO
- Formato: FIEBDC-3/2012
- Programa: Construnario VersiĆ³n 3.51
- Fecha de los precios: 08/11/2022
- Divisa: EUR

**7733701754** u Pasarela de comunicaciĆ³n Modbus, referencia ACC MOD-1 de Busch
Soporta redes con protocolo Modbus. Establece la conexion del sistema VRF de Bosch al BMS. ? Conecta hasta 64 unidades interiores. ? Funcion de servidor Web integrada. ? Cuando la red Modbus esta establecida, los usuarios pueden configurar de forma practica sus sistemas de red de AC en internet utilizando diferentes navegadores TCP/IP.
