# Pintura plástica vinílica de aspecto extra mate, referencia Danubio de Isaval. Tacto sedoso

- Propiedad del archivo: CONSTRUNARIO
- Formato: FIEBDC-3/2012
- Programa: Construnario Versión 3.51
- Fecha de los precios: 24/10/2022
- Divisa: EUR

**DANUBIO** l Pintura plástica vinílica de aspecto extra mate, referencia Danubio de Isaval. Tacto sedoso
Pintura plástica vinílica de aspecto extra mate de excelente calidad y agradable tacto sedoso. No marca los repasos y disimula los defectos en espacios con mucha luz. Especialmente indicada para el pintado de paredes y techos, tanto en interior como en exterior, donde se requieren acabados en liso de aspecto y tacto sedoso.
