# Imprimación sintética anticorrosiva de altos sólidos, referencia Improxy Imprimación HS de Isaval. Mantenimiento de estructuras metálicas

- Propiedad del archivo: CONSTRUNARIO
- Formato: FIEBDC-3/2012
- Programa: Construnario Versión 3.51
- Fecha de los precios: 24/10/2022
- Divisa: EUR

**Improxy Imprimación HS** l Imprimación sintética anticorrosiva de altos sólidos, referencia Improxy Imprimación HS de Isaval. Mantenimiento de estructuras metálicas.
Aplicación en taller sobre piezas metálicas que deban ser almacenadas y que requieran de un rápido secado, protegiéndolas de la oxidación.
