# Revestimiento decorativo antiestático, modelo Delta de Isaval. Roble alba 1 tabla 103 WG

- Propiedad del archivo: CONSTRUNARIO
- Formato: FIEBDC-3/2012
- Programa: Construnario Versión 3.51
- Fecha de los precios: 24/10/2022
- Divisa: EUR

**AC533** m2 Revestimiento decorativo antiestático, modelo Delta de Isaval. Roble alba 1 tabla 103 WG
Formato: 1380x193x8 mm Ud./caja: 8 2,131 m˛/caja Caja/palet: 56 119,32 m˛/palet
