# Bombas de fuelle con accionamiento neumático, serie FS de Iwaki. 6000 l/h

- Propiedad del archivo: CONSTRUNARIO
- Formato: FIEBDC-3/2012
- Programa: Construnario Versión 3.51
- Fecha de los precios: 20/06/2022
- Divisa: EUR

**FSIWA** u Bombas de fuelle con accionamiento neumático, serie FS de Iwaki. 6000 l/h
Bombas de fuelle con accionamiento neumático, serie FS de Iwaki. 6000 l/h Capacidad máx.: 6.000 l/h Presión de descarga: 5 bar Frecuencia de elevación máx.: 240 spm Materiales principales: PTFE / PFA Intervalo de temperaturas: 5 a 180°C
