# Unidad exterior bomba de calor marca Toshiba

- Propiedad del archivo: CONSTRUNARIO
- Formato: FIEBDC-3/2012
- Programa: Construnario Versión 3.51
- Fecha de los precios: 11/03/2014
- Divisa: EUR

**HWS803HE** u Unidad exterior bomba de calor marca Toshiba
Unidad exterior bomba de calor marca Toshiba, con compresor inverter Twin Rotary, refrigerante R-410a, modelo HWS803HE. Caudal de aire 3420 m³/h. Nivel de presión sonora 49 dB(A). Dimensiones AlxAnxPr 890x900x320 mm. Peso 63 kg. Rango de funcionamiento 10/43 °C. refrig. -20/25 °C. calef. -20/43 °C. ACS. Alimentación 220/230-1-50 (V-ph-Hz).
