# Kit hidrónico marca Toshiba

- Propiedad del archivo: CONSTRUNARIO
- Formato: FIEBDC-3/2012
- Programa: Construnario Versión 3.51
- Fecha de los precios: 11/03/2014
- Divisa: EUR

**HWS803XWHT9E** u Kit hidrónico marca Toshiba
Kit hidrónico marca Toshiba para conjunto bomba de calor aire-agua, modelo HWS803XWHT9E, con apoyo de resistencia eléctrica. Temperatura de impulsión de agua 10÷25 °C refrig. Temperatura de impulsión de agua 20÷55 °C calef. Nivel de presión sonora 29 dB(A). Apoyo de resistencia eléctrica de 9 kW. Dimensiones AlxAnxPr 925x525x357 mm. Peso 54 kg. Alimentación 380/400-3N-50 (V-ph-Hz).
