# Unidad exterior bomba de calor marca Toshiba

- Propiedad del archivo: CONSTRUNARIO
- Formato: FIEBDC-3/2012
- Programa: Construnario Versión 3.51
- Fecha de los precios: 11/03/2014
- Divisa: EUR

**HWS1103HE** u Unidad exterior bomba de calor marca Toshiba
Unidad exterior bomba de calor marca Toshiba, con compresor inverter Twin Rotary, refrigerante R-410a, modelo HWS1103HE. Caudal de aire 6060 m³/h. Nivel de presión sonora 49 dB(A). Dimensiones AlxAnxPr 1340x900x320 mm. Peso 93 kg. Rango de funcionamiento 10/43 °C. refrig. -20/25 °C. calef. -20/43 °C. ACS. Alimentación 220/230-1-50 (V-ph-Hz).
