# Consola de control de avisos IP multizona, referencia 1211 de EGI. PAra mensajes pregrabados y en vivo

- Propiedad del archivo: CONSTRUNARIO
- Formato: FIEBDC-3/2012
- Programa: Construnario Versión 3.51
- Fecha de los precios: 24/10/2022
- Divisa: EUR

**1211** u Consola de control de avisos IP multizona, referencia 1211 de EGI. PAra mensajes pregrabados y en vivo
Nueva consola IP que permite el envío de mensajes pregrabados y en vivo, Con 12 botones físicos permite configurar hasta 60 zonas, y también agruparlas. Configuración sencilla desde página web y supervisión con el Software Millennium Soft Lite.
