# Consola minicompact autoamplificada, 1 zona, referencia 10403 de EGI. Con Bluetooth

- Propiedad del archivo: CONSTRUNARIO
- Formato: FIEBDC-3/2012
- Programa: Construnario Versión 3.51
- Fecha de los precios: 24/10/2022
- Divisa: EUR

**10403** u Consola minicompact autoamplificada, 1 zona, referencia 10403 de EGI. Con Bluetooth
Consola todo en uno con receptor de audio Bluetooth®, micrófono, entrada auxiliar y amplificador mono de 20 W, 4 O
