# Pulsador de presencia para personal sanitario, referencia 5204 de EGI

- Propiedad del archivo: CONSTRUNARIO
- Formato: FIEBDC-3/2012
- Programa: Construnario Versión 3.51
- Fecha de los precios: 24/10/2022
- Divisa: EUR

**5204** u Pulsador de presencia para personal sanitario, referencia 5204 de EGI
Este pulsador indica la presencia de personal de asistencia en la instalación. Permite, mediante pulsación, la emisión de señal de presencia desde zonas comunes o estancias específicas. ** El marco embellecedor se vende por separado. Ref: 07043
