# Unidad exterior marca Toshiba

- Propiedad del archivo: CONSTRUNARIO
- Formato: FIEBDC-3/2012
- Programa: Construnario Versión 3.51
- Fecha de los precios: 11/03/2014
- Divisa: EUR

**RAS22SAV2E** u Unidad exterior marca Toshiba
Unidad exterior marca Toshiba para conjuntos split, modelo RAS22SAV2E, con compresor inverter Twin Rotary. Caudal de aire 2232 m³/h. Nivel de presión sonora 53 dB(A). Rango de funcionamiento -10/46 ºC refrig. y -15/24 ºC calef. Dimensiones AlxAnxPr 550x780x290 mm. Peso 41 kg. Alimentación 220/240-1-50 (V-ph-Hz).
