# Unidad interior marca Toshiba

- Propiedad del archivo: CONSTRUNARIO
- Formato: FIEBDC-3/2012
- Programa: Construnario Versión 3.51
- Fecha de los precios: 11/03/2014
- Divisa: EUR

**RAS22SKV2E** u Unidad interior marca Toshiba
Unidad interior marca Toshiba de pared para conjuntos split, modelo RAS22SKV2E. Caudal de aire 1098 m³/h. Nivel de presión sonora (alta/baja) 47/35 dB(A). Dimensiones AlxAnxPr 320x1050x228 mm. Peso 13 kg.
