# Unidad exterior marca Toshiba

- Propiedad del archivo: CONSTRUNARIO
- Formato: FIEBDC-3/2012
- Programa: Construnario Versión 3.51
- Fecha de los precios: 11/03/2014
- Divisa: EUR

**RAS107SAVE3** u Unidad exterior marca Toshiba
Unidad exterior marca Toshiba para conjuntos split, modelo RAS107SAVE3, con compresor inverter Twin Rotary. Caudal de aire 1620 m³/h. Nivel de presión sonora 48 dB(A). Rango de funcionamiento 15/43 ºC refrig. y -10/24 ºC calef. Dimensiones AlxAnxPr 530x660x240 mm. Peso 27 kg. Alimentación 220-240/1/50 (V-ph-Hz).
