# UNIDAD INTERIOR Multi pared 7, 1 kW

- Propiedad del archivo: CONSTRUNARIO
- Formato: FIEBDC-3/2012
- Programa: Construnario Versión 3.51
- Fecha de los precios: 11/03/2014
- Divisa: EUR

**RASM24SKVE** u UNIDAD INTERIOR Multi pared 7, 1 kW
Unidad interior marca Toshiba de pared para conjuntos multisplit, modelo RASM24SKVE. Caudal de aire 1152 m³/h. Nivel de presión sonora (alta/baja) 49/37 dB(A). Dimensiones AlxAnxPr 320x1050x228 mm. Peso 13 kg.
