# UNIDAD INTERIOR Multi pared 5 kW

- Propiedad del archivo: CONSTRUNARIO
- Formato: FIEBDC-3/2012
- Programa: Construnario Versión 3.51
- Fecha de los precios: 11/03/2014
- Divisa: EUR

**RASM18PKVPE** u UNIDAD INTERIOR Multi pared 5 kW
Unidad interior marca Toshiba de pared para conjuntos multisplit, modelo RASM18PKVPE. Caudal de aire 804 m³/h. Nivel de presión sonora (alta/baja) 49/31 dB(A). Dimensiones AlxAnxPr 295x790x242 mm. Peso 12 kg.
