# Unidad interior marca Toshiba

- Propiedad del archivo: CONSTRUNARIO
- Formato: FIEBDC-3/2012
- Programa: Construnario Versión 3.51
- Fecha de los precios: 11/03/2014
- Divisa: EUR

**RAVSM564SDTE** u Unidad interior marca Toshiba
Unidad interior marca Toshiba de conducto de baja silueta para conjuntos split, modelo RAVSM564SDTE. Caudal de aire 780/582 m³/h. Nivel de presión sonora (alta/baja) 45/40/36 dB(A). Dimensiones AlxAnxPr 210x845x645 mm. Peso 22 kg.
