# Unidad exterior marca Toshiba

- Propiedad del archivo: CONSTRUNARIO
- Formato: FIEBDC-3/2012
- Programa: Construnario Versión 3.51
- Fecha de los precios: 11/03/2014
- Divisa: EUR

**RAVSP1404ATE** u Unidad exterior marca Toshiba
Unidad exterior marca Toshiba para conjuntos split, modelo RAVSP1404ATE, con compresor inverter Twin Rotary. Caudal de aire 6180 m³/h. Nivel de presión sonora 51 dB(A). Rango de funcionamiento -15/43 ºC refrig. y -20/15 ºC calef. Dimensiones AlxAnxPr 1340×900×320 mm. Peso 93 kg. Alimentación 220/240-1-50 (V-ph-Hz).
