# Unidad interior marca Toshiba

- Propiedad del archivo: CONSTRUNARIO
- Formato: FIEBDC-3/2012
- Programa: Construnario Versión 3.51
- Fecha de los precios: 11/03/2014
- Divisa: EUR

**RAVSM1404BTE** u Unidad interior marca Toshiba
Unidad interior marca Toshiba de conducto para conjuntos split, modelo RAVSM1404BTE. Caudal de aire 1980/1386 m³/h. Nivel de presión sonora (alta/baja) 44/41/38 dB(A). Dimensiones AlxAnxPr 320x1350x800 mm. Peso 54 kg.
