# Unidad interior marca Toshiba

- Propiedad del archivo: CONSTRUNARIO
- Formato: FIEBDC-3/2012
- Programa: Construnario Versión 3.51
- Fecha de los precios: 11/03/2014
- Divisa: EUR

**RAVSM2802DTE** u Unidad interior marca Toshiba
Unidad interior marca Toshiba de conducto de alta presión para conjuntos split, modelo RAVSM2802DTE. Caudal de aire 4200 m³/h. Nivel de presión sonora (alta/baja) 55 dB(A). Dimensiones AlxAnxPr 470x1380x1250 mm. Peso 160 kg.
