# Unidad interior marca Toshiba

- Propiedad del archivo: CONSTRUNARIO
- Formato: FIEBDC-3/2012
- Programa: Construnario Versión 3.51
- Fecha de los precios: 11/03/2014
- Divisa: EUR

**RAVSM454MUTE** u Unidad interior marca Toshiba
Unidad interior marca Toshiba de cassette 60x60 de 4 vías para conjuntos split, modelo RAVSM454MUTE. Caudal de aire 660/468 m³/h. Nivel de presión sonora (alta/baja) 40/36/31 dB(A). Dimensiones AlxAnxPr 268x575x575 mm. Peso 17 kg.
