# Unidad interior marca Toshiba

- Propiedad del archivo: CONSTRUNARIO
- Formato: FIEBDC-3/2012
- Programa: Construnario Versión 3.51
- Fecha de los precios: 11/03/2014
- Divisa: EUR

**RAVSM564UTE** u Unidad interior marca Toshiba
Unidad interior marca Toshiba de cassette de 4 vías para conjuntos split, modelo RAVSM564UTE. Caudal de aire 1050/780 m³/h. Nivel de presión sonora (alta/baja) 32/29/28 dB(A). Dimensiones AlxAnxPr 256×840×840 mm. Peso 20 kg.
