# Unidad interior marca Toshiba

- Propiedad del archivo: CONSTRUNARIO
- Formato: FIEBDC-3/2012
- Programa: Construnario Versión 3.51
- Fecha de los precios: 11/03/2014
- Divisa: EUR

**RAVSM1104UTE** u Unidad interior marca Toshiba
Unidad interior marca Toshiba de cassette de 4 vías para conjuntos split, modelo RAVSM1104UTE. Caudal de aire 2010/1170 m³/h. Nivel de presión sonora (alta/baja) 43/38/33 dB(A). Dimensiones AlxAnxPr 319×840×840 mm. Peso 24 kg.
