# Pavimento decorativo Hi-Floor de Flint. Lamas: 1245 mm x 200 mm (± 1mm)

- Propiedad del archivo: CONSTRUNARIO
- Formato: FIEBDC-3/2012
- Programa: Construnario Versión 3.51
- Fecha de los precios: 22/11/2022
- Divisa: EUR

**HI-FLOOR** m2 Pavimento decorativo Hi-Floor de Flint. Lamas: 1245 mm x 200 mm (± 1mm)
FLINT HI-FLOOR es un pavimento decorativo, fabricado a partir de fibra celulósica impregnada con resinas termoestables especiales y que sometidas a alta presión y temperatura en un solo proceso, permiten obtener un bloque sintético, sin base madera, que ofrece una gran estabilidad dimensional, estanqueidad frente al agua (100%Waterproof), una altísima resistencia a los impactos, al fuego, a la presión y al desgaste. El material acabado es un compacto HPB (High Pressure Block), laminado de alta presión, apto para el revestimiento de suelos en forma de lamas, que permite una fácil instalación mediante clipaje manual L2C y un óptimo mantenimiento.
